# Stadt Weinheim - Sanierung Händelstraße
Angebotsaufforderung (GAEB DA XML 3.3, DA83)
Projekt: Pr. 75.041
Währung: EUR
Erstellt mit: CaliforniaX by G&W Software AG, CaliforniaX V24.1.06, 07.05.2026

## VB - Baubeschreibung
V o r b e m e r k u n g e n

01.  Baubeschreibung

Die Stadt Weinheim plant eine Deckensanierung (halbseitig) im Bereich der
Händelstraße.
Saniert werden soll die östliche Fahrbahnseite der Händelstraße zwischen
dem Breitwieserweg und der Wormser Straße.

Im Wesentlichen sind nachfolgende Arbeiten geplant:

1.)  Fräsen und Erneuerung der Asphaltdecke

Bauzeit

Baubeginn:  30.07.2026
Bauzeit:  ca. 2 Wochen

Die Baumaßnahme soll in den Sommerferien 2026 von Baden-Württemberg
ausgeführt werden.

Lage der Baustelle
Die Baustelle befindet sich in der Händelstraße zwischen dem Breitwiesenweg
und der Wormser Straße.

Anfahrtswege zur Baustelle
Die Baustelle ist über bituminös befestigte Straßen zu erreichen.
Die möglichen Nutzlasten der Kreuzungsbauwerke (Brücken) sind bei dem
Straßenbaulastträger zu erfragen und für die Andienung etc. zu beachten.

Betriebsurlaub
Eine Unterbrechung der Baustelle aufgrund von Betriebsferien oder eine
personelle Reduzierung wird seitens des Auftraggebers (AG) nicht geduldet.

Verantwortliches Personal
Dem AG ist vor Baubeginn eine Liste des Personals zu übergeben, das während
der gesamten Bauzeit verantwortlich auf der Baustelle oder mit der Abwicklung
tätig ist.
Die Liste muss nachfolgende Angaben beinhalten:
1. Name
2. Funktion auf der Baustelle
3. Festnetznummer
4. Handynummer
5. Vertreter/-in
6. Notfallnummer, sofern notwendig

Fahrwege im Baustellenbereich
Die Fahrwege im Baustellenbereich dürfen nicht über Gebühr beansprucht werden.

Einweisung des Personals
Die Einweisung des verantwortlichen Personals erfolgt bei Baubeginn einmal
durch das Personal des Auftraggebers und dem Vertreter der örtlichen
Bauüberwachung.
Das Personal des Auftragnehmers (AN) ist verpflichtet alle Mitarbeiter,
sowohl der eigenen Firma als auch von Fremdfirmen, die in seinem Namen tätig
sind, in Kenntnis zu setzen.
Bei Personalwechsel hat diese Information eigenverantwortlich durch den AN zu
erfolgen.

Gutachten (Bodengutachten)
  Im Bereich des Baufeldes wurde vor 3 Jahren eine Asphalttragschicht bis zur Oberkante
  eingebaut, von welcher nun 4 cm für den Einbau einer neuen Asphaltdecke abgefräst
  werden sollen. Da es sich hier um eine neue Asphalttragschicht handelt sind keine
  Belastungen zu erwarten.
  Ein aktuelles Gutachten dazu liegt nicht vor.

Erschütterungen
Alle zum Einsatz kommenden Geräte sind hinsichtlich der
Erschütterungen, z.B. beim Verdichten auf die Bausubstanz
anzupassen (erschütterungsarm ggf. sofern festgelegt, erschütterungsfrei).

Abschnittsweiser Bau
Es ist ein abschnittsweiser Bau geplant.
Die Abschnitte sehen wie folgt aus:

Bauabschnitt 1:  Bereich Breitwiesenweg bis Tiefgarage Haus
  Nummer 59
Bauabschnitt 2:  Bereich Tiefgarage Hausnummer 59 bis
  Wormser Straße

Die Ablaufplanung obliegt dem AN. Die Zufahrt in die Tiefgarage muss immer
gewährleistet sein.
Der AG behält sich vor, die Reihenfolge der Bauabschnitte gegebenenfalls zu ändern.
Dies ist bei der Kalkulation zu berücksichtigen.

Ausführung der Leistung
Aufgrund der örtlichen Situation muss die Leistung teilweise vor Kopf ausgeführt
werden. Eine gesonderte Vergütung für den Einsatz von kleinen Geräten,
Umsetzen von Aushub innerhalb der Baustelle etc. ist einzurechnen
ohne gesonderte Vergütung.

Anwohnerverkehr
  Die Baustelle muss immer so betrieben werden, dass die Belästigung der Anwohner
  minimiert wird, d.h. die Zu- bzw. Abfahrten müssen, sofern es der Baufortschritt erlaubt,
  gewährleistet werden.
  Der fußläufige Zugang zu den Grundstücken ist, bis auf kurze Phasen, immer zu
  gewährleisten. Mehrkosten für Brücken etc. sind in die Baustelleneinrichtung
  einzukalkulieren und werden nicht gesondert vergütet.

  Im Bereich der Heinestaße befindet sich die Firma Kukident.
  Die Andienbarkeit der Firma ist jederzeit zu gewährleisten.

  An- und Abfahrt Dienstleister auf Baustelle
  Seitens des AN ist dafür zu sorgen, dass die Mülltonnen etc. zwecks Entleerung
  an zentrale Plätze verbracht und nach Entleerung zurück gebracht werden;
  siehe auch gesonderte Position.

  Anfahrbarkeit Grundstücke
  Notwendige Sicherungsmaßnahmen, z.B. Überfahrten an Grundstücken etc.,
  obliegen dem AN. Dies ist in die Einheitspreise einzurechnen, eine Vergütung
  hierfür erfolgt nicht.

  Leitungsträgerauskunft - Verkehrsrechtliche Auflagen - Veranstaltungen -
  Informationen Anwohner

  Der AN ist verpflichtet eigenverantwortlich (selbst) aktuelle Leitungsauskünfte
  der Ver- bzw. Entsorgungsunternehmen einzuholen.
  Mehrkosten aufgrund fehlerhafter Angaben zum Zeitpunkt der Erstellung des
  Leistungsverzeichnisses (LV's) werden nicht vergütet.

  Die verkehrsrechtlichen Auflagen des AG bzw. der zuständigen Behörden
  sind vorab zu erkunden, bei der Kalkulation des Angebotes zu berücksichtigen und
  während der Bauzeit unbedingt einzuhalten.

  Sollten Arbeiten nach 19:00 Uhr ausgeführt werden müssen, so sind die Arbeiten
  mindestens 14 Tage im voraus anzukündigen und genehmigen zu lassen, um eine
  entsprechende Benachrichtigung aller Anlieger durchführen zu können.

  Bauzeitenplan
  Vor Baubeginn, spätestens mit Auftragserteilung hat der AN in Abstimmung
  mit dem Auftraggeber (AG) einen detaillierten Bauablaufplan zu erstellen
  (zwecks Berücksichtigung örtlicher Veranstaltungen etc.)
  und diesen rechtzeitig vor Bauausführung zur Genehmigung
  in 2-facher Ausfertigung vorzulegen und im Zuge der Bauausführung zu
  aktualisieren.

## Vorbemerkungen
02.  Baustellenbesichtigung

  Zur Kalkulation des Angebotes ist es unbedingt erforderlich den Baustellenbereich
  einzusehen. Erschwernisse, die infolge Unkenntnis der Örtlichkeiten usw. entstehen,
  können nicht geltend gemacht werden, bzw. werden nicht anerkannt.

03.  Lohn- / Stoffpreise

  Die angebotenen Lohn- und Stoffpreise bleiben bis zum Ende
  der Bauzeit Festpreise.

04.  Kreuzung vorhandener Ver- / Entsorgungsleitungen

  Über die vorhandenen Ver- und Entsorgungsleitungen
  wie Strom-, Fernmeldekabel, Gas-, Wasserleitungen, Kanäle usw.
  hat sich der Auftragnehmer vor Baubeginn bei den Leitungsbetreibern genauestens zu informieren und die neuesten
  gültigen Bestandsunterlagen einzuholen.
  Evtl. Schäden durch Nichtbeachtung gehen zu Lasten des AN.
  Bei Bedarf ist die Lage der Leitungen, Kabel usw. durch
  Suchschlitze zu erkunden. Freigelegte Leitungen, Kabel usw.
  sind durch entsprechende Schutzmaßnahmen zu sichern.
  Das evtl. unumgehbare Trennen und Wiederverbinden
  von Leitungen usw. ist vom Auftragnehmer rechtzeitig
  beim Auftraggeber bzw. beim Leitungsbetreiber zu beantragen.
  Forderungen der Leitungsbetreiber etc. sind einzuhalten.

  Im Bereich von Umbauten kreuzenden Leitungen durch den Kanal
  muß davon ausgegangen werden, daß die Durchführung der Sanierung
  mit einer zeitlichen Unterbrechung erfolgt; d.h. ein Umbau anderer
  Versorgungsleitungen durch den jeweiligen Betreiber erfolgt.
  Eine gesonderte Vergütung für den Stillstand erfolgt nicht.

05.  Schutz vorhandener Anlagen

  Vorhandene, benachbarte Anlagen und Bauwerke sind grundsätzlich
  gegen Beschädigungen und Einwirkungen durch den Baustellenbetrieb
  wie Bodenaushub, Fahrverkehr, Lagerung usw. zu schützen.
  Hierzu gehört auch der Schutz gegen Überflutung bei Wasserhaltung
  und gegen Rückstau bei Niederschlägen. Die erforderl. Maßnahmen,
  werden, soweit voraussehbar, im Leistungsverzeichnis (LV) erfaßt.
  Vorhandene Grenzzeichen innerhalb des Baustellenbereiches sind
  zu sichern, Grenzzeichen außerhalb des Baustellenbereiches sind
  zu schonen.

06.  Verjährungsfrist und Sicherheit für Mängelansprüche

  Die Verjährungsfrist für Mängelansprüche beginnt mit dem Tag der
  mängelfreien Abnahme.
  Der Auftragnehmer hat nach Fertigstellung aller Bauarbeiten (dies gilt auch
  für evtl. noch ausstehende Restarbeiten) einen förmlichen Abnahmetermin
  beim AG und der Bauüberwachung zu beantragen (schriftlich).

  Die Rückgabe der Sicherheit für Mängelansprüche (i.d.R. unbefristete Bürgschaft)
  erfolgt (entgegen der aktuellen VOB) mit Ablauf der Gewährleistungszeit.
  Der Auftragnehmer hat rechtzeitig vor Ablauf der Verjährungsfrist schriftlich
  einen Nachschautermin mit AG und Bauüberwachung zu vereinbaren.

## Weitere Vorbemerkungen
Weitere Vorbemerkungen

In die Einheits- bzw. Gesamtpreise sind sämtliche für Einrichtung und Betrieb
der Sanierungsarbeiten erforderlichen Kosten einzurechnen,
falls keine gesonderten Pos. hierfür ausgewiesen sind.

Jegliches Umsetzen der Sanierungseinheiten sowie die Vorhalte- und Unterhaltungskosten
der Geräte usw. zur ordnungsgemäßen Durchführung der Maßnahme sind einzurechnen und
werden nicht gesondert vergütet.

Die ordnungsgemäßen Kennzeichnungen der Einzelmaßnahmen nach der StVO mit
erforderlichen Verkehrs- und Hinweiszeichen, Abschrankungen,
Beleuchtungseinrichtungen usw. obliegen dem AN und sind rechtzeitig vor Durchführung
der Arbeiten mit dem AG bzw. der Bauüberwachung abzusprechen und vom AG genehmigen zu lassen.
Dies ist in die Einheits- bzw. Gesamtpreise einzurechnen; es erfolgt keine gesonderte Vergütung.

## Technische Vorbemerkungen
Technische Vorbemerkungen

01.  Das Leistungsverzeichnis (LV) umfasst die Lieferung,
  das Transportieren und die komplette Demontage und Montage
  ohne bauseitige Hilfe.

02.  Vor Anfertigung sämtlicher im LV beschriebener Ausführungsteile
  sind die Abmessungen vom Auftragnehmer (AN) verantwortlich
  am Bau zu prüfen. Das Überprüfen sowie evtl. erforderliche
  Konstruktionszeichnungen o.ä. haben kostenlos zu erfolgen bzw.
  sind in Einheitspreise einzurechnen.
  Sind Details unklar, so sind diese vor Angebotsabgabe zu klären.
  Spätere Nachforderungen, die aus Unklarheit bzw. Unwissenheit
  entstehen, können nicht geltend gemacht werden, bzw. werden
  nicht anerkannt.

03.  Im Auftragsfalle ist der AN verpflichtet dafür zu sorgen,
  dass die Zusammenarbeit mit allen am Bau Beteiligten
  reibungslos verläuft.

04.  Die gesetzlichen Unfallverhütungsvorschriften (UVV) und
  Sicherheitsregeln sowie die entsprechenden Merkblätter und
  DIN-Vorschriften sind zwingend einzuhalten.
  Die Aufwendungen hierfür sind in die Einheits- bzw.
  Gesamtpreise einzurechnen.

## Zusätzl. Techn. Vorschriften
Zusätzliche Technische Vorschriften

Für die Ausführung der Arbeiten sind grundsätzlich alle die zu diesem Zeitpunkt
gültigen gesetzlichen Bestimmungen und Vorschriften in der jeweils neuesten
Fassung zu beachten u.a. DIN-Vorschriften, UVV-Vorschriften etc.

1.  Straßenverkehrsordnung - StVO mit allgemeinen Verwaltungsvorschriften
  (aktuelle Fassung)

2.  Richtlinien für die Sicherung von Arbeitsstellen an Straßen (RSA) und
  zusätzliche technische Vertragsbedingungen und Richtlinien für Sicherungsarbeiten
  an Arbeitsstellen an Straßen (ZTV-SA-97) in den aktuellen Fassungen.

3.  ZTV Asphalt-StB - Zusätzliche Technische Vertragsbedingungen und
  Richtlinien für Bau von Verkehrsflächenbefestigungen aus Asphalt

4.  ZTV Ew-StB - Zusätzliche Technische Vertragsbedingungen und
  Richtlinien für den Bau von Entwässerungseinrichtungen im Straßenbau

5.  ZTV M 13
  Zusätzliche Technische Vertragsbedingungen und Richtlinien für
  Markierungen auf Straßen, Ausgabe 2013 (ZTV-M 13), Bezugsquelle: FGSV
    - ARS BMVI Nr. 24/2013 vom 18.11.2013 (VkBl. 2013, S. 1197),
    - VwV des UVM vom 11.03.2003, Az. 62-3963/37, (GABl 2003, S. 182)

6.  ZTV Fug-StB 01
  Zusätzliche Technische Vertragsbedingungen und Richtlinien für Fugen in
  Verkehrsflächen. Ausgabe 2001 (ZTV Fug-StB 01), Bezugsquelle: FGSV
    - ARS BMVBW Nr. 29/2001 vom 31.07.2001 (VkBl. 2002, S. 842),
    - VwV des UVM vom 08.07.2003, Az. 66-3945.40/101, (GABl. 2003, S. 495)

7.  ZTV Asphalt-StB 07/13
  Zusätzliche Technische Vertragsbedingungen und Richtlinien für
  den Bau von Verkehrsflächenbefestigung aus Asphalt,
  Ausgabe 2007/Fassung 2013 (ZTV Asphalt-StB 07/13), Bezugsquelle: FGSV
    - ARS BMVI Nr. 14/2013 vom 19.12.2013
    - Einführungsschreiben des MVI vom 18.03.2014, Az. 23-3945.40/90

8.  ZTV BEA-StB 09/13
  Zusätzliche Technische Vertragsbedingungen und Richtlinien für
  die Bauliche Erhaltung von Verkehrsflächenbefestigungen - Asphaltbauweisen,
  Ausgabe 2009/Fassung 2013
  (ZTV BEA-StB 09/13), Bezugsquelle: FGSV
    - ARS des BMVI Nr. 05/2014 vom 18.03.2014 (VkBl. 2014, S. 532),
    - MVI-Schreiben vom 31.07.2014, Az. 2-3945.40/92

8.  ZTV-SA 97
  Zusätzliche Technische Vertragsbedingungen und Richtlinien für
  Sicherungsarbeiten an Arbeitsstellen an Straßen,
  Ausgabe 1997 (ZTV-SA 97), Bezugsquelle: FGSV
    - ARS BMV Nr.34/1997 vom 12.08.1997 (VkBl. 1997, S. 794)
    - VwV des UVM vom 12.08.1998, Az. 62-3962.3/25 (GABl. 1998, S. 598)
  Änderungen und Ergänzungen:
    - VwV d. UVM vom 30.06.2000, Az. 62-3962.3/25 (GABl. 2000, S. 167)

10.  ETV-StB-BW
  Ergänzungen zu den Technischen Vertragsbedingungen im
  Straßenbau Baden-Württemberg,

  Bezugsquelle: Internet unter  http://www.rp-tuebingen  RP Tübingen, Abteilung 9

    -  Teil 1:  Ergänzungen zu den ZTV E-StB 09, Ausgabe 2009
  Einführungsschreiben des IM vom 26.02.2010, Az. 63-3945.3/12

    -  Teil 2.1:  Ergänzungen zu den ZTV SoB-StB 04
  Einführungsschreiben des MVI vom 06.11.2012, Az. 23-3945.40/129

    -  Teil 2.2:  Ergänzungen zu den TL SoB-StB 04
  Einführungsschreiben des MVI vom 06.11.2012, Az. 23-3945.40/129

    -  Teil 3.1:  Ergänzungen zu den ZTV Asphalt-StB 07
  Einführungsschreiben des MVI vom 02.11.2011, Az. 63-3945.40/90

    -  Teil 3.2:  Ergänzungen zu den TL Asphalt-StB 07
  Einführungsschreiben des MVI vom 02.11.2011, Az. 63-3945.40/90

    -  Ergänzung zum Teil 3, Maximalrecycling
  Einführungsschreiben des MVI vom 02.12.2013, Az. 2-3945.24/71

11.  Merkblatt für die Eignungsprüfung für bituminöses Mischgut

Ein reibungsloser Bauablauf bzw. Koordination der Baustelle
ist zu gewährleisten (Baustelleneinrichtung, Lagerplätze usw.).

## LV 05/2026 STR: Straßenbauarbeiten
Datum: 07.05.2026

### 1 Verkehrssicherung usw.

#### 1.1 Verkehrssicherung, Umleitungsstrecken usw.

*Hinweis: Verkehrssicherung*
Verkehrssicherung

Baustellenkennzeichnung für alle Gewerke gem. StVO, RSA, ZTV-SA.
Kennzeichnen der Baustelle nach der StVO, RSA, ZTV-SA
mit den erforderlichen Verkehrs- und Hinweiszeichen, Abschrankungen,
Umleitungen, Absperrungen, Schutz- und Sicherheitseinrichtungen
für die Ausführung aller Arbeiten des Leistungsverzeichnisses,
soweit die Kosten der in diesem Zusammenhang erforderlichen Leistungen
nicht in die Einheits- bzw. Gesamtpreise einzurechnen sind,
einschl. Vorhalten, Instandhalten, Beleuchten und Bedienen der Geräte
während der Bauzeit bei Tag und Nacht, an Wochenenden und Feiertagen
einschl. der Betriebs- und Unterhaltungskosten der Beleuchtungseinrichtungen usw.
Die für die Baustellenkennzeichnung usw. erforderlichen Genehmigungen und
Bedingungen sind bei den zuständigen Dienststellen einzuholen, einzuhalten und
der Bauleitung vor Beginn vorzulegen.
Evtl. mehrfaches Umsetzen usw. entsprechend dem abschnittsweisen
Baufortschritt nach Ablaufplanung des AN ist in die Positionen einzurechnen.
Vom Bieter ist nach Beauftragung ein Verantwortlicher des Unternehmens
für die Aufrechterhaltung der Verkehrssicherung mit einer Qualifikation
gemäß ZTV-SA einzusetzen und zu nennen.
Der Qualifikationsnachweis ist beizulegen.

Auf eine gut sichtbare und standsichere Aufstellung aller verkehrstechnischen
Einrichtungen ist zu achten.

Für alle Verkehrszeichen sind mindestens Folien der Bauart Typ RA 2 nach
DIN 67520, Teil 2 zu verwenden.
Die Verkehrszeichen sind aus Hartaluminium 2 mm randprofilverstärkt oder
3 mm dick nicht randprofiliert herzustellen.

Für die Verkehrszeichen gelten die "Gütebedingungen der Gütegemeinschaft
Verkehrszeichen".
Die Farben müssen den Bestimmungen und Abgrenzungen des Normblattes
"Aufsichtsfarben für Verkehrszeichen Farben und Farbgrenzen"
(DIN 6171, Bl. 1) entsprechen.
Für die unbeschriftete Rückseite der Verkehrstafeln darf nur
Farbton "grau 7003" nach dem Farbregister RAL 840 R verwendet werden.
Außerdem müssen auf der Rückseite folgende Merkmale aufgetragen sein:
- RAL Gütezeichen
- Herstellungdatum
Für die Beschriftung aller Verkehrszeichen gilt:
- DIN 1451, Teil 2 "Schrift für den Straßenverkehr"
- VkBl.-Verlautbarung Nr. 238 im VkBI. Heft 23/1981
- VkBI.-Verlautbarung Nr. 150 im VkBI. Heft 15/1982

Alle Aufwendungen hierfür sind in die folgenden Positionen einzukalkulieren.

*Hinweis: Herstellen Baustellensicherung inkl. Umleitungen*
Herstellung der Baustellensicherung,
inkl. innerörtlicher bzw. überörtlicher Umleitungen

Herstellen, vorhalten, betreiben, instandhalten und wieder abbauen
der Baustellensicherung gem. VOB und ZTV-SA,
inkl. einer innerörtlichen bzw. überörtlichen Umleitung.
Einzurechnen sind sämtliche Hinweistafeln und Beschilderungen
gemäß den unten stehenden Richtlinien.
Sämtliche Schilder sind mindestens mit reflektierender Folie Typ RA 2
auszustatten, ggf. sind diese zu beleuchten.
Dies gilt für alle folgenden Positionen der Verkehrssicherung.
Die Umleitung ist im Einvernehmen mit den zuständigen Verkehrsbehörden
(Gemeinde/Stadt, LRA Rhein-Neckar-Kreis, Polizei, Feuerwehr) zu
beantragen und einzurichten, vorschriftsmäßig zu beleuchten,
vorzuhalten und täglich zu kontrollieren.

Die täglichen Kontrollfahrten gem. VOB und ZTV-SA sind in den
folgenden Positionen einzukalkulieren, zu protokollieren und die Protokolle der
örtlichen Bauüberwachung umgehend zu übergeben.
Die Instandhaltungs- und Unterhaltungsmaßnahmen für die Verkehrssicherung sind auch an Sonn- und Feiertagen (Weihnachten/Neujahr/etc.) zu gewährleisten und mit einzukalkulieren.

Eventuelle Störungen sind unverzüglich zu beheben.

Ein Notdienst ist einzurichten und den zuständigen Behörden, der Polizei,
der Feuerwehr, dem AG und der Bauleitung zu benennen.
Sämtliche notwendige Genehmigungen sind vom Auftragnehmer einzuholen.
Zur Beachtung: Mit dem Antrag auf Erlass einer verkehrsrechtlichen Anordnung
ist seitens des Antragstellers (hier Auftragnehmer) ein Beschilderungsplan
(siehe Pos. Verkehrsführungspläne) mit vorzulegen.

Sämtliche Aufwendungen für das Aufbauen, Umsetzen, Umbau zwischen
den einzelnen Bauphasen ist in die einzelnen Positionen einzurechnen
und wird nicht separat vergütet, falls im Leistungsverzeichnis nicht
ausdrücklich anders erwähnt.
Notwendige reflektierende Gelbmarkierungen (geklebt),
Klebefolie zum Abkleben von Verkehrszeichen und Hinweistafeln,
inkl. wieder schadfreiem entfernen ist mit einzukalkulieren.
Die gesamte Beschilderung ist nach Fertigstellung vollständig abzubauen.
Hierfür erfolgt keine separate Vergütung!

Hinweis: Die Vorgaben der „Straßenverkehrsordnung“ (StVO),
der „Richtlinie für die Sicherung von Arbeitsstellen an Straßen“ (RSA),
den „Zusätzliche Technische Vertragsbedingungen und
Richtlinien für Sicherungsarbeiten an Arbeitsstellen an Straßen“ (ZTV-SA)
sowie
den „Richtlinien für Umleitungsbeschilderungen“ (RUB)
in ihren jeweils aktuellen Fassungen sind zwingend einzuhalten.

Sämtliche Aufgrabungen sind umlaufend mittels Absperrschranken
(min. h = 1,20 m, rot-weißer Markierung und Beleuchtung) zu sichern.

Die Positionen zur Vorhaltung sowie die Kontrollfahrten über die Bauzeit
hinaus, werden nur vergütet, wenn die Bauzeitverlängerung nicht vom AN zu verschulden ist.
Das eventuelle mehrfache Auf- und Abbauen der Verkehrssicherungen
aufgrund von Unterbrechungen (wie z.B. andere Baumaßnahmen,
Winterpause usw.) ist einzukalkulieren.

**1.1.01 Halbseitige Sperrung der Händelstraße mit Einbahnstraßenregelung in Anlehnung an Regelplan B1/14 für BA 1 und BA 2**
Halbseitige Sperrung der Händelstraße mit Einbahnstraßenregelung
in Anlehnung an Regelplan B1/14 für BA 1 und BA 2

Liefern, montieren, vorhalten, instand halten und wieder
abbauen einer halbseitigen Sperrung der Händelstraße
zwischen Breitwiesenweg und Wormser Straße
mit entsprechenden Einbahnstraßenregelungen
in der Händelstraße.

In diese Position sind alle erforderlichen Schilder, Tafeln,
Halteverbote, Verkehrszeichen, etc. einzurechnen, welche
innerhalb der halbseitigen Sperrung benötigt werden.

Es ist mit
- 15 Halteverbotsschildern
- 300 Absperrschranken
- 2 mal 5-fach rot Beleuchtung an Absperrschranken
- 2 mal 3-fach gelb Beleuchtung an Absperrschranken
- 4 Durchfahrtsverbotsschildern
- 4 Vorwegweisern, min. 2,00 x 1,50m
- 75 Baken mit Beleuchtung gelb
- 8 sonstigen Schildern

zu kalkulieren.

Kontrolle nach ZTV-SA für die Arbeitsstellensicherung wird
gesondert vergütet.

Umleitungsbeschilderung siehe extra Position

Vorhaltezeit: ca. 2 Wochen
Menge: 1,000 psch

**1.1.02 Zulage zur Pos. halbseitige Sperrung mit Einbahnstraßenregelung für längere Vorhaltung**
Zulage zur Pos. halbseitige Sperrung mit Einbahnstraßenregelung für längere Vorhaltung

Zulage zur Pos. halbseitige Sperrung mit Einbahnstraßenregelung für eine Vorhaltung über die genannte Vorhaltezeit hinaus.
Menge: 1,000 Wo

**1.1.03 Vollsperrung Bereich Heinestraße in Anlehnung an Regelplan B I/15**
Vollsperrung Bereich Heinestraße in Anlehnung an Regelplan B I/15

Liefern, montieren, vorhalten, instand halten und wieder
abbauen einer Vollsperrung im Bereich der Heinestraße.

In diese Position sind alle erforderlichen Schilder, Tafeln,
Halteverbote, Verkehrszeichen, etc. einzurechnen, welche
innerhalb der halbseitigen Sperrung benötigt werden.

Es ist mit
- 5 Absperrschranken
- 1 mal 5-fach rot Beleuchtung an Absperrschranken
- 1 Durchfahrtsverbotsschildern
- 2 Vorwegweisern, min. 2,00 x 1,50m
- 4 sonstigen Schildern

zu kalkulieren.

Umleitungsbeschilderung siehe extra Position

Vorhaltezeit: ca. 2 Wochen
Menge: 1,000 psch

**1.1.04 Vollsperrung Bereich Mörikestraßein Anlehnung an Regelplan B I/15**
Vollsperrung Bereich Mörikestraße in Anlehnung an Regelplan B I/15

Liefern, montieren, vorhalten, instand halten und wieder
abbauen einer Vollsperrung im Bereich der Mörikestraße.

In diese Position sind alle erforderlichen Schilder, Tafeln,
Halteverbote, Verkehrszeichen, etc. einzurechnen, welche
innerhalb der halbseitigen Sperrung benötigt werden.

Es ist mit
- 5 Absperrschranken
- 1 mal 5-fach rot Beleuchtung an Absperrschranken
- 1 Durchfahrtsverbotsschildern
- 2 Vorwegweisern, min. 2,00 x 1,50m
- 4 sonstigen Schildern

zu kalkulieren.

Umleitungsbeschilderung siehe extra Position

Vorhaltezeit: ca. 2 Wochen
Menge: 1,000 psch

**1.1.05 Zulage zur Pos. Vollsperrung Bereich Heinestraße und Mörikestraße für längere Vorhaltung**
Zulage zur Pos. Vollsperrung Bereich Heinestraße und Mörikestraße für längere Vorhaltung

Zulage zur Pos. Vollsperrung Bereich Heinestraße und Mörikestraße für eine Vorhaltung über
die genannte Vorhaltezeit hinaus.
Menge: 1,000 Wo

**1.1.06 Verkehrsführungspläne**
Verkehrsführungspläne

Liefern von Verkehrsführungsplänen
in fünffacher Ausführung
als Papierausdruck (min. DIN A3-Format) und digital.
Die Verkehrsführungspläne müssen alle relevanten
Verkehrszeichen, Markierungen und Hinweistafeln mit
Beschriftung enthalten.
Auf dem Planstempel ist das Bauvorhaben und
die Ausführungszeit der einzelnen Abschnitte anzugeben.
Für jede Bauphase ist ein separater Verkehrsführungsplan
zu erstellen und den Behörden rechtzeitig vor Baubeginn
zur Prüfung und Freigabe vorzulegen, Änderungen bzw.
Ergänzungen durch die Verkehrsbehörden sind einzuarbeiten
und werden nicht separat vergütet.
Ohne einen freigegebenen Verkehrsführungsplan
inkl. der dazugehörenden verkehrsrechtlichen Anordnung
darf die Baustellensicherung, inkl. Umleitungsstrecken
nicht eingerichtet werden.
Die Vergütung erfolgt nur für behördlich freigegebene Pläne.
Eine Ausfertigung und die verkehrsrechtliche Anordnung ist auf
der Baustelle vorzuhalten.
Menge: 3,000 St

**1.1.07 Umleitung für Halbseitige Sperrung der Händelstraße**
Umleitung für Halbseitige Sperrung der Händelstraße

Liefern, montieren, vorhalten, instand halten und wieder
abbauen einer Umleitungsbeschilderung inkl. aller erforderlichen
Elemente für den Baubereich der Händelstraße zwischen
Breitwiesenweg und Wormser Straße.
Dieser Abschnitt wird halbseitig gesperrt und mittels
Einbahnstraßenregelung reguliert.

Es ist folgende Vorhaltezeit
einzukalkulieren: 2 Wochen

Es ist eine entsprechende Beantragung der verkehrsrechtlichen
Anordnung in Abstimmung mit dem Ordnungsamt einzuplanen.

Der Verkehr wird über den Mannheimer Straße, Westtangente
und Viernheimer Straße umgeleitet.
In den benannten Straßenzügen müssen Hinweistafeln
zur Umleitung angebracht werden.

In diese Position sind alle erforderlichen Schilder, Tafeln,
Halteverbote, Verkehrszeichen, etc. einzurechnen, welche
innerhalb der Umleitungsstrecke benötigt werden.

Es ist mit
- bis 15 Umleitungsschildern
- 2 Absperrschranken, evtl. beleuchtet
- 2 Sackgassenschildern
- 4 Vorwegweisern, min. 2,00 x 1,50m
- bis 15 sonstigen Schildern

zu kalkulieren.
Menge: 1,000 psch

**1.1.08 Umleitung für Vollsperrung Heinestraße und Mörikestraße**
Umleitung für Vollsperrung Heinestraße und Mörikestraße

Liefern, montieren, vorhalten, instand halten und wieder
abbauen einer Umleitungsbeschilderung inkl. aller erforderlichen
Elemente für den Baubereich der Händelstraße zwischen
Breitwiesenweg und Wormser Straße.
Die Einmündungsbereiche Mörikestraße/Händelstraße
und Heinestraße/Händelstraße werden komplett gesperrt.

Es ist folgende Vorhaltezeit
einzukalkulieren: 2 Wochen

Es ist eine entsprechende Beantragung der verkehrsrechtlichen
Anordnung in Abstimmung mit dem Ordnungsamt einzuplanen.

Der Verkehr wird über den Breitwiesenweg, Fichtestraße und
Wormser Straße umgeleitet.
In den benannten Straßenzügen müssen Hinweistafeln
zur Umleitung angebracht werden.

In diese Position sind alle erforderlichen Schilder, Tafeln,
Halteverbote, Verkehrszeichen, etc. einzurechnen, welche
innerhalb der Umleitungsstrecke benötigt werden.

Es ist mit
- bis 5 Umleitungsschildern
- 2 Absperrschranken, evtl. beleuchtet
- 2 Sackgassenschildern
- 4 Vorwegweisern, min. 2,00 x 1,50m
- bis 10 sonstigen Schildern

zu kalkulieren.
Menge: 1,000 psch

**1.1.09 Zulage zur Pos. Umleitung Halbseitige Sperrung und Vollsperrung für längere Vorhaltung**
Zulage zur Pos. Umleitung halbseitige Sperrung und Vollsperrung  für längere Vorhaltung

Zulage zur Pos. Umleitung halbseitige Sperrung und Vollsperrung  für eine Vorhaltung über die genannte Vorhaltezeit hinaus.
Menge: 1,000 Wo

**1.1.10 Halteverbotsbeschilderung während der gesamten Bauzeit**
Halteverbotsbeschilderung während der gesamten Bauzeit

Liefern, vorhalten und wieder abbauen einer
Halteverbotsbeschilderung (Z 283-10, 283-20, 283-30)
im Bereich der Umleitungsstrecke
nach Rücksprache mit AG bzw. Bauleitung,
inklusive mehrfaches Umsetzen nach Bauphasen.
Abrechnung je Schild

Vorhaltezeit wie Bauzeit
Menge: 6,000 St

**1.1.11 Kontrollfahrten nach ZTV-SA für alle Baustellenabsicherungen, Sperrungen und Umleitungen an Arbeitstagen**
Kontrollfahrten nach ZTV-SA für alle Baustellenabsicherungen,
Sperrungen und Umleitungen an Arbeitstagen

Durchführen und Protokollieren für Kontrollfahrten für alle Schilder,  Baken, Zäune für die Baustellenabsicherung, Sperrungen und Umleitung  nach verkehrsrechtlicher Anordnung gemäß RSA und ZTV-SA zweimal  täglich an Arbeitstagen Montag bis Freitag. Hierbei ist das Kontrollieren,  Reinigen von Zeichen/Baken, Überprüfung der Beleuchtung und  Standsicherheit, Sofortmaßnahmen bei Gefahren und der Einsatz  von fachkundigem Personal (MVAS-Schulung) sowie die Protokollierung  der Kontrolle bzw. die Dokumentation der Mängel einzurechnen.

Bauzeit: ca. 2 Wochen
Menge: 1,000 psch

**1.1.12 Zulage zur Pos. Kontrollfahrten an Arbeitstagen für längere Vorhaltung**
Zulage zur Pos. Kontrollfahrten an Arbeitstagen für längere Vorhaltung

Zulage zur Pos. Kontrollfahrten an Arbeitstagen für eine Vorhaltung über
die genannte Vorhaltezeit hinaus.
Menge: 1,000 Wo

**1.1.13 Kontrollfahrten nach ZTV-SA für alle Baustellenabsicherungen, Sperrungen und Umleitungen an arbeitsfreien Tagen**
Kontrollfahrten nach ZTV-SA für alle Baustellenabsicherungen,
Sperrungen und Umleitungen an arbeitsfreien Tagen

Durchführen und Protokollieren für Kontrollfahrten für alle Schilder,  Baken, Zäune für die Baustellenabsicherung, Sperrungen und Umleitung  nach verkehrsrechtlicher Anordnung gemäß RSA und ZTV-SA einmal  täglich an arbeitsfreien Tagen (Samstage, Sonn- und Feiertage,  Betriebsferien, Schlechtwettertagen, etc.). Hierbei ist das Kontrollieren,  Reinigen von Zeichen/Baken, Überprüfung der Beleuchtung und  Standsicherheit, Sofortmaßnahmen bei Gefahren und der Einsatz  von fachkundigem Personal (MVAS-Schulung) sowie die Protokollierung  der Kontrolle bzw. die Dokumentation der Mängel einzurechnen.

Bauzeit: ca. 2 Wochen
Menge: 1,000 psch

**1.1.14 Zulage zur Pos. Kontrollfahrten an arbeitsfreien Tagen für längere Vorhaltung**
Zulage zur Pos. Kontrollfahrten an arbeitsfreien Tagen für längere Vorhaltung

Zulage zur Pos. Kontrollfahrten an arbeitsfreien Tagen für eine Vorhaltung über
die genannte Vorhaltezeit hinaus.
Menge: 1,000 Wo

**1.1.15 Verbringen von Mülltonnen an Sammelplatz bzw. auf die Westseite für den gesamten Baustellenbereich**
Verbringen von Mülltonnen an Sammelplatz bzw. auf die Westseite
für den gesamten Baustellenbereich

Verbringen von Mülltonnen an Sammelplatz bzw. auf die Westseite
für den gesamten Baustellenbereich zwischen Breitwiesenweg
und Wormser Straße
für 14 Grundstücke nach Abfuhrplan des Dienstleisters (AVR)
während der genannten Bauzeit.
Zur Auszahlung gelangen 30 % mit Einrichtung der Baustelle,
dann entsprechend des Baufortschritts bis maximal 90 %.
Der Rest von 10 % wird nach Fertigstellung mit der Schlussrechnung
ausgezahlt.
Für den Sammelplatz bzw. die Westseite hat eine Abstimmung des
Auftragnehmers (AN) mit dem Auftraggeber (AG) und dem
Dienstleister zu erfolgen.
Der Auftragnehmer (AN) hat während der Baumaßnahme
die Mülltonnen der Einzelanwesen zwecks Entleerung
an den besagten Sammelplatz, gemäß Rücksprache mit
dem Entsorgungsunternehmen (auch Abstimmung Abfuhrtag und
Uhrzeit), zu verbringen und nach Entleerung zu den Einzelanwesen
zurück zu bringen.
Die Pauschale wird nur 1 Mal für die gesamte Maßnahme
vergütet.
Menge: 1,000 psch

### 2 Straßenbau

#### 2.1 Baustelleneinrichtung usw.

**2.1.01 Baustelleneinrichtung STR usw.**
Baustelleneinrichtung Straßenbau usw.

Einrichten und Räumen der Baustelle,
Aufstellen, Vorhalten und Abbauen sowie
An- und Abfuhr der gesamten für den
ordnungsgemäßen Betrieb der Baustelle
erforderlichen Geräte, Werkstätten,
Bauhütten und Arbeitsplätze, Vorhaltestoffe usw. Ebenso einzurechnen ist
die laufende Reinigung der Baustelle,
die Unterhaltung, das Aufräumen sowie
Wiederherstellen des ehemaligen Zustandes
der in Anspruch genommenen Flächen
nach Beendigung der Bauarbeiten,
Herrichten und Vor- bzw. Unterhalten
aller Zugänge und Zufahrten usw.
Zur Auszahlung gelangen 30 % mit
Einrichtung der Baustelle, dann
entsprechend des Baufortschritts
bis maximal 90 %.
Der Rest, also 10 %, nach erfolgter vollständiger
Räumung und Wiederinstandsetzung der
in Anspruch genommenen Flächen mit der
Schlußrechnung.
Für das Gelände der Baustelleneinrichtung
hat der Auftragnehmer (AN) in Absprache mit
dem Auftraggeber (AG) selbst zu sorgen.
Evtl. mehrfaches Umsetzen usw. entsprechend
dem abschnittsweisen Baufortschritt ist einzurechnen.
Die Pauschale wird nur 1-mal für den Abschnitt
Straßenbau vergütet.
Menge: 1,000 psch

**2.1.02 Überfahrbare Stahlplatten, SLW 60**
Überfahrbare Stahlplatten, SLW 60

Liefern und während der Bauzeit Vorhalten
und Unterhalten von überfahrbaren Stahlplatten für die Herstellung von Überfahrten
über Rohrgräben usw. Wegen der verwendeten
Plattenstärke ist auf Verlangen ein statischer
Nachweis für die Radlasten eines SLW 60
nach DIN 1072 vorzulegen. Die Platten sind
nach Bedarf ein- und auszubauen und
nach Beendigung der Arbeiten zu entfernen.
Plattengrösse ca. 2,00 x 3,00 m,
Anzahl mindestens 2 Stück.
Das Ankeilen mit Kaltbitumen sowie
dessen späterer Rückbau und Entsorgung
ist einzurechnen.
Menge: 1,000 psch

#### 2.2 Erd- und Aufbrucharbeiten

**2.2.01 Probeentnahme und chemische Analyse Asphalt**
Probeentnahme und chemische Analyse Asphalt

Probeentnahme und chemische Analyse bezüglich
Untersuchungen nach Richtlinie der RuVA-StB 01
mit Prüfung nach PAK im Feststoff und Phenole im Eluat
vorlegen.
Menge: 1,000 St

**2.2.02 Straßenablaufabdeckungen aus- u. wiedereinbauen**
Straßenablaufabdeckungen aus- u. wiedereinbauen

Ausbauen und Wiedereinbauen von Straßenablaufabdeckungen.
Einzurechnen ist das Freilegen, Asphaltaufbruch,
Ausbauen, Entsorgung des Aufbruchmaterials sowie
der spätere Wiedereinbau
einschl. aller Materialien, Erdarbeiten etc.
Menge: 11,000 St

**2.2.03 Schachtabdeckungen aus- u. wiedereinbauen**
Schachtabdeckungen aus- u. wiedereinbauen

Ausbauen und Wiedereinbauen von Schachtabdeckungen.
Einzurechnen ist das Freilegen, Asphaltaufbruch,
Ausbauen, Entsorgung des Aufbruchmaterials sowie
der spätere Wiedereinbau
einschl. aller Materialien, Erdarbeiten etc.
Menge: 2,000 St

**2.2.04 Schieber- und Hydrantenkappen aus- u. wiedereinbauen**
Schieber- und Hydrantenkappen aus- u. wiedereinbauen

Ausbauen und Wiedereinbauen von Schieber- und
Hydrantenkappen.
Einzurechnen ist das Freilegen, Asphaltaufbruch,
Ausbauen, Entsorgung des Aufbruchmaterials sowie
der spätere Wiedereinbau
einschl. aller Materialien, Erdarbeiten etc.
Menge: 32,000 St

#### 2.3 Straßendeckenarbeiten

**2.3.01 Asphaltdeckschicht aus Asphaltbeton in Fahrbahnen, 100 kg/m² (ca. 4 cm stark), AC 11 DS 25/55-55**
Asphaltdeckschicht aus Asphaltbeton in Fahrbahnen,
100 kg/m² (ca. 4 cm stark),
AC 11 DS 25/55-55

Liefern, einbauen und verdichten von normengemäßem Asphaltbeton AC 11 DS aus Basalt-
oder Dioritmaterial (Edelsplitt, Edelbrechsand,
Natursand und Füller), kein Verschnitt,
Bindemittel aus Bitumen, gemäß ZTV-Asphalt -
StB 07. Handeinbau und Verdichtung um Einbauten,
wie Schachtabdeckungen, Schieberkappen,
Straßenabläufe usw., ist einzurechnen.
Die Einbaumenge ist durch Lieferscheine
nachzuweisen.
Beim Einbauen des AB am Rande von Pflasterflächen,
Bordsteinen, Rinnenplatten usw. sind Maßnahmen
zu treffen, welche die Verschmutzung dieser Flächen
verhindern.
Menge: 1125,000 m2

**2.3.02 Haftkleber Bereich Fahrbahnen und Gehwege**
Haftkleber Bereich Fahrbahnen und Gehwege

Reinigen und anspritzen von Fahrbahnen
und Gehwegen mit Haftkleber 0,3 kg/m2.
Beim Aufbringen von Haftkleber am Rande
von Pflasterflächen, Bordsteinen, Rinnenplatten usw. sind Maßnahmen zu treffen,
welche die Verschmutzung dieser Flächen
verhindern.
Menge: 1125,000 m2

**2.3.03 Asphaltdeckschicht aus Asphaltbeton abstumpfen, 0,5 bis 1,0 kg/m²**
Asphaltdeckschicht aus Asphaltbeton abstumpfen,
0,5 bis 1,0 kg/m²

Asphaltdeckschicht aus Asphaltbeton gemäß ZTV Asphalt-StB
abstumpfen mit Baustoffgemisch für Oberflächenbehandlung,
Körnung 1/3 aus natürlichen gebrochenen Gesteinkörnungen
(Brechsand-Splitt-Gemisch)
Abstreumenge 0,5 bis 1,0 kg/m², mit glatter Walze einwalzen,
erkaltete Decke abkehren.
Nicht gebundenes Abstreumaterial bleibt/wird Eigentum
des AN und ist restlos zu beseitigen.
Menge: 1125,000 m2

**2.3.04 Decken fräsen, bis 4 cm Tiefe**
Decken fräsen

Abfräsen von Schwarzdecken in einer
Tiefe bis zu 4 cm. Die Abfräsfläche
ist zu reinigen. Das Abfräsmaterial
wird Eigentum des AN und ist restlos
zu beseitigen bzw. zu entsorgen.
Menge: 1125,000 m2

**2.3.05 Naht in Asphaltschicht herstellen**
Naht in Asphaltschicht herstellen

Naht in Asphaltschicht herstellen.
Naht in Asphaltdeckschicht.
Längsnaht und Quernaht.
Herstellung der Nahtflanke durch Kantenandrückrolle.
Heiß aufzubringendes Straßenbaubitumen auf
die Nahtflanke volldeckend auftragen oder
anspritzen, Menge 50 g/m je cm Schichtdicke.
Dicke der Schicht über 3,5 bis 4,5 cm.
Menge: 615,000 m

**2.3.06 Naht oder Anschluss zur Fuge aufweiten Bereiche Anschluss an Bestand, Bordstein Hinterkante und Rinnenplatte Vorderkante Fahrbahnrand sowie Straßeneinläufe**
Naht oder Anschluss zur Fuge aufweiten
Bereiche Anschluss an Bestand, Bordstein Hinterkante
und Rinnenplatte Vorderkante Fahrbahnrand
sowie Straßeneinläufe

Naht oder Anschluss ohne Fugenspalt in Asphaltdeckschicht zur Fuge aufweiten und säubern.
Material von der Baustelle entfernen und
der Verwertung nach Wahl des AN zuführen.
Quernaht, Queranschluss.
Einzellängen bis 20 m.
Fugenspalttiefe = 40 mm.
Fugenspaltbreite = 15 mm.
Aufweiten durch Schneiden.
Menge: 615,000 m

**2.3.07 Fugenfüllung herstellen Bereiche Anschluss an Bestand, Bordstein Hinterkante und Rinnenplatte Vorderkante Fahrbahnrand sowie Straßeneinläufe**
Fugenfüllung herstellen
Bereiche Anschluss an Bestand, Bordstein Hinterkante
und Rinnenplatte Vorderkante Fahrbahnrand
sowie Straßeneinläufe

Fugenfüllung herstellen.
Längs- und Querfuge.
In der Asphaltdeckschicht.
Einzellängen bis 20 m.
Fugenspalttiefe = 40 mm.
Fugenspaltbreite = 15 mm.
Mit heiß verarbeitbarer elastischer Fugenmasse Typ N 1.
Menge: 615,000 m

**2.3.08 Schachtabdeckungen anpassen**
Schachtabdeckungen anpassen

Schachtabdeckungen mittels Ausgleichsringe
an die endgültigen Straßenhöhen anpassen.
Die erforderlichen Erdarbeiten einschl. Handschachtung und die Lieferung der Ausgleichsringe
einschl. Zementmörtelbett sind einzurechnen.
Menge: 2,000 St

**2.3.09 Schieber- und Hydrantenkappen anpassen**
Schieber- und Hydrantenkappen anpassen

Schieber- und Hydrantenkappen freilegen
und auf die neuen Höhen setzen. Die Kappen
sind in Magerbeton zu fassen und über den Beton
sind mindestens 4 cm Asphaltbinder oder
Asphaltbeton bis zum Bitu- bzw. Pflasterniveau
einzubauen. Einzurechnen sind die erforderlichen
Erdarbeiten einschl. Handschachtung sowie
die erforderlichen Materiallieferungen.
Menge: 5,000 St

#### 2.4 Markierungen und Beschilderungen

*Hinweis: Markierungsarbeiten*
Markierungsarbeiten

Nach Angabe des AG herstellen von weißen Markierungen.
Einzurechnen sind alle für die Durchführung der Markierungsarbeiten
erforderlichen Geräte, Maschinen, Werkstätten, Bauwagen,
Bauhütten, Arbeitsplätze, Vorhaltestoffe, Betriebsmittel usw.,
einschl. Beschilderung und Beleuchtung,
einschl. Vorhaltung, Instandhaltung und Unterhaltung
der Maschinen, Geräte usw.,
einschl. laufender Reinigung der in Anspruch genommenen Flächen,
einschl. An- und Abfahrt.
Die Markierungsarbeiten sind entsprechend den Genehmigungen
der zuständigen Dienststellen und Behörden (Straßenbauamt,
Ordnungsamt usw.) sowie unter Einhaltung der Straßenverkehrsordnung (StVO) in Absprache mit dem AG durchzuführen
und bei Provisorien wieder rückzubauen.
Das Einholen der Genehmigungen usw. ist Sache des AN.
Das Ausweisen bzw. die Beschilderung evtl. Umleitungsstrecken usw.
ist ebenfalls einzukalkulieren.
Die Pos. werden nur auf ausdrückliche Anordnung des AG vergütet.

**2.4.01 Längsmarkierung (B=0,12m), durchgehend herstellen**
Längsmarkierung (B=0,12m), durchgehend herstellen

Längsmarkierung Typ I herstellen.
Zu markierende Fläche reinigen.
Kehrgut und ggfl. Fräsgut gehen in Eigentum des AN
über und werden beseitigt.
Abgerechnet wird nach markierter Strichlänge in der
Achse. Doppelstrich wird als zwei Striche abgerechnet.
Strich mit Vormarkierung als Erstmarkierung.
Strichbreite = 0,12 m.
Durchgehend
Markierungsstoffart=Thermoplastik (incl. Glasperlenanteil), Fb. weiss.
Markierung auf Aspaltbeton.
Menge: 85,000 m

**2.4.02 Längsmarkierung (B=0,50m) für Fußgängerüberweg durchgehend herstellen**
Längsmarkierung (B=0,50m) für Fußgängerüberweg
durchgehend herstellen

Längsmarkierung Typ I für Fußgängerüberweg herstellen.
Zu markierende Fläche reinigen.
Kehrgut und ggfl. Fräsgut gehen in Eigentum des AN
über und werden beseitigt.
Abgerechnet wird nach markierter Strichlänge in der
Achse. Doppelstrich wird als zwei Striche abgerechnet.
Strich mit Vormarkierung als Erstmarkierung.
Strichbreite = 0,50 m. Abstand = 0,50 m bzw. 3,00 m
Durchgehend
Markierungsstoffart=Thermoplastik (incl. Glasperlenanteil), Fb. weiss.
Markierung auf Aspaltbeton.
Menge: 12,000 m

**2.4.03 Zick-Zack-Linie (B=0,12m) herstellen**
Zick-Zack-Linie (B=0,12m) herstellen

Zick-Zack-Linie Typ I herstellen.
Zu markierende Fläche reinigen.
Kehrgut und ggfl. Fräsgut gehen in Eigentum des AN
über und werden beseitigt.
Abgerechnet wird nach markierter Strichlänge in der
Achse. Doppelstrich wird als zwei Striche abgerechnet.
Strich mit Vormarkierung als Erstmarkierung.
Strichbreite = 0,12 m.
Zick-Zack-Linie
Markierungsstoffart=Thermoplastik (incl. Glasperlenanteil), Fb. weiss.
Markierung auf Aspaltbeton.
Menge: 10,000 m

**2.4.04 Piktogramm Schwerbehinderte markieren**
Piktogramm Schwerbehinderte  markieren

Piktogramm Schwerbehinderte Typ I herstellen.
Zu markierende Fläche reinigen. Kehrgut und ggfl.
Fräsgut gehen in Eigentum des AN über und
werden beseitigt.
Lage der Piktogramm Schwerbehinderte  nach Angabe des AG
einmessen und vormarkieren.
Markierungszeichen = Piktogramm Schwerbehinderte
Markierungsstoffart=Thermoplastik (incl. Glasperlenanteil), Fb. weiss.
Markierung auf Asphalt
Menge: 1,000 St

### 3 Nachweisarbeiten

#### 3.1 Taglohnarbeiten

*Hinweis: Taglohnarbeiten*
Taglohnarbeiten

Taglohnarbeiten werden nur dann vergütet,
wenn sie vom Auftraggeber bzw. der Bauleitung
ausdrücklich angefordert werden.
Die Stundensätze beinhalten sämtliche Kosten
einschl. Unternehmerzuschläge sowie Kosten
für Kleingeräte, Fahrgelder usw.

Abrechnung erfolgt gewerkentsprechend.

**3.1.01 Werkpolier (I)**
Menge: 2,000 h

**3.1.02 Bauvorarbeiter (II)**
Menge: 2,000 h

**3.1.03 Baufacharbeiter (V)**
Menge: 2,000 h

#### 3.2 Gerätestunden

*Hinweis: Gerätestunden*
Gerätestunden

Gerätemieten werden nur auf ausdrückliche
Anforderung des Auftraggebers bzw. der Bauleitung
vergütet. Die Stundensätze beinhalten die Vorhalte-,
Unterhaltungs- und Betriebskosten sowie
die Kosten für den An- und Abtransport
der Geräte usw., jedoch - außer Lkw-Stunden -
ohne Bedienungspersonal.
Vergütet werden nur die reinen Laufzeiten
derjenigen Geräte und Maschinen, die für
die Durchführung der Arbeiten im Einzelfall
tatsächlich notwendig werden.

**3.2.01 Bagger hydr. mindestens 40 PS**
Menge: 2,000 h

**3.2.02 Lkw bis 7,5 t**
Menge: 2,000 h

**3.2.03 Radlader**
Menge: 2,000 h

**3.2.04 Rüttelplatte bis AT 600**
Menge: 2,000 h

**3.2.05 Kompressor mit Aufbruchhammer schallgeschützt**
Menge: 2,000 h

**3.2.06 zusätzlicher Aufbruchhammer**
Menge: 2,000 h

#### 3.3 Materiallieferungen

*Hinweis: Materiallieferungen*
Materiallieferungen

Materiallieferungen für Taglohnarbeiten
Die Baustoffe sind frei Baustelle zu liefern,
abzuladen und entsprechend zu schützen.
Die evtl. Abfuhr von Restmaterial wird nicht
vergütet.

**3.3.01 Beton C 25/30, XA 1**
Menge: 1,000 m3

**3.3.02 Auffüllkies (verdichtet)**
Menge: 1,000 m3

**3.3.03 Sand (verdichtet)**
Menge: 1,000 m3

**3.3.04 Mineralgemisch**
Menge: 1,000 t

**3.3.05 Schotter**
Menge: 1,000 t

**3.3.06 Kiesasphalt, Körnung 0/32 mm**
Menge: 5,000 t

**3.3.07 Asphaltbinder**
Menge: 5,000 t

**3.3.08 Asphaltbeton, Körnung 0/8 mm**
Menge: 5,000 t
